# HEGLER PLASTIK GMBH - Heglerstraße 8 - D-97714 Oerlenbach GaebWriter V
Leistungsbeschreibung (GAEB 90, DA81)
Projektbezeichnung: HEGLER PLASTIK GMBH - Heglerstraße 8 - D-97714 Oerlenbach  GaebWriter V
Währung: EUR

## Tel. +49 (0) 9725 66-0 Fax +49 (0) 97
Datum: 20.12.05

### 1 Kontroll- und Spülschacht SIRO-inspect S 400 (Sickerleitung)

**1.01 Kontroll- und Spülschacht S 400**
Kontroll- und Spülschacht DN 400 aus PE-HD als
Revisionsschacht für Sickerleitungen, liefern und
fachgerecht einbauen.
Schachtboden mit Absetzraum.
Kontroll- und Spülschacht in Verbundbauweise,
mit integrierten Plateaus für die Rohranschlüsse,
außen schwarz, innen grün,
Innendurchmesser 400 mm gemäß DIN EN 13598-2,
Nutzlänge 140 cm.
Ausführung:
Nennweite der Sickerleitung: DN .....
Anzahl der Rohranschlüsse: ...... (1/2/3/4)
Abgänge in .... Anordnung (90°/180°/270°)

System: SIRO-inspect S 400 - HEGLER PLASTIK GMBH
oder gleichwertig

Auswahl-Nennweiten:
DN 100
DN 150
DN 200
DN 250
Einheit: St

**1.02 Kontroll und Spülschacht S 400 mit Fließgerinne**
Kontroll- und Spülschacht DN 400 aus PE-HD als
mit Fließgerinne Revisionsschacht für Sickerleitungen,
liefern und fachgerecht einbauen.
Kontroll- und Spülschacht in Verbundbauweise,
mit integrierten Plateaus für die Rohranschlüsse,
außen schwarz, innen grün,
Innendurchmesser 400 mm gemäß DIN EN 13598-2,
Nutzlänge 140 cm.
Ausführung:
Nennweite der Sickerleitung: DN .....
Anzahl der Rohranschlüsse: ...... (1/2)
Durchgangsschacht  180°

System: SIRO-inspect S 400 - HEGLER PLASTIK GMBH
oder gleichwertig

Auswahl-Nennweiten:
DN 100
DN 150
DN 200
DN 250

**1.03 Schachtverlängerung für Kontroll- und Spülschacht S 400**
Schachtverlängerung DN 400 aus PE-HD
mit angeformter Verbindungsmuffe, in Verbundbauweise,
gütegesichert und fremdüberwacht
für Kontroll- und Spülschacht DN 400
liefern und einbauen.
Nutzlänge: 109 cm

System: SIRO-inspect S 400 - HEGLER PLASTIK GMBH
oder gleichwertig
Einheit: St

**1.04 Schachtabdeckung für Kontroll- und Spülschacht S 400**
Schachtabdeckung aus Gusseisen nach DIN EN 124
für Kontroll- und Spülschacht DN 400 liefern und
einbauen.
Ausführung:
Klasse:  ...... (A 15/B 125/D 400)
Ventilationsöffnungen: ...... (mit/ohne)

System: SIRO-inspect S 400 - HEGLER PLASTIK GMBH
oder gleichwertig
Einheit: St

**1.05 Schachtabdeckung für Kontroll- und Spülschacht S 400 (Bauphase)**
Schachtabdeckung aus Kunststoff für die
zwischenzeitliche Abdeckung während der Bauphase,
für Kontroll- und Spülschacht DN 400 liefern und
einbauen,
nicht mediendicht, keine Belastungsklasse.

System: SIRO-inspect S 400 - HEGLER PLASTIK GMBH
oder gleichwertig
Einheit: St

**1.06 Einlaufrost für Kontroll- und Spülschacht S 400**
Einlaufrost aus Gusseisen nach DIN EN 124
einschließlich Schmutzfangeimer
für Kontroll- und Spülschacht DN 400 liefern und
einbauen.
Ausführung:
Klasse:  ...... (B 125/D 400)

System: SIRO-inspect S 400 - HEGLER PLASTIK GMBH
oder gleichwertig
Einheit: St
